# Comeniusschule Potsdam
Angebotsaufforderung (GAEB 90, DA83)
DV-Nummer: P-19COM
Währung: EUR
Auftraggeber: Kommunale Immobilien Service (KIS)

## Zusätzlicher Text
A - Baubeschreibung

Der 2. BA der Förderschule 53 (Comeniusschule) beinhaltet neben der
brandschutztechnischen Sanierung des Bestandsgebäudes die Errichtung
eines  Erweiterungsbaus an der nord-westlichen Giebelseite des
Gebäudes.

Das Grundstück befindet sich am Brauhausberg in Potsdam, Träger der
Schule ist die Landeshauptstadt Potsdam.

Das Bestandsgebäude hat eine Grundfläche von ca. 54,00 x 16, 50 m mit
einer Höhe von 20,80 m (Firsthöhe). Der Anbau hat eine Grundfläche
von ca. 10,50 x 16,50 m und passt sich in der Breite und in der Höhe
dem Bestandsgebäude an.

Der Anbau bildet einen selbstständigen, durch eine Brandwand
getrennten, Brandabschnitt mit Verbindung über Brand- und
Rauchschutztüren. Um den Zugang zu den zwei unabhängig voneinander
existierenden Rettungswegen (Treppenhäuser 1 und 2) im
Bestandsgebäude jederzeit zu ermöglichen, werden im nord-westlichen
Giebelbereich Beipass-Lösungen geschaffen.

Neben den neuen Funktionsräumen wird im Anbau auch ein
Evakuierungsaufzug realisiert, der eine sichere Evakuierung aus den
einzelnen Geschossen über "Sichere Räume" garantiert.

Der Zutritt erfolgt im EG über den Eingang an der Straße
"Brauhausberg" oder im 2. UG über den Schulhof. Die vertikale
Erschließung des Bestandsgebäudes erfolgt über zwei Treppenhäuser.
Die Baustellenzufahrt liegt am Finkenweg, über die man zum Schulhof
gelangt. Baustrom und Bauwasser sind vorhanden.

Im gesamten Bestandsgebäude finden Arbeiten zur
Brandschutzertüchtigung sowie die daraus resultierende Erneuerung
aller Sanitärblöcke statt. Zudem wird eine neue Lüftungsanlage im
Spitzboden (Technikgeschoss) errichtet, die die umgestaltete Küche
und die erweiterten Räume des Speisesaales im 2. Untergeschoss
bedient.

Im 2. Untergeschoss befinden sich nach der Neustrukturierung der
Funktionseinheiten zudem die Horträume mit den dazugehörigen
Sanitäranlagen und Nebenräumen.

Die Umbaumaßnahmen im 1.UG des Bestandsgebäudes umfassen bauliche
Maßnahmen zur Funktionsumgestaltung. In dieser Etage sind Klassen-
und Teilungsräume geplant. Der Anbau beinhaltet einen Klassenraum und
den Naturwissenschaftsraum inkl. Vorbereitungsraum.

Die Umbaumaßnahmen im EG des Bestandsgebäudes erfolgen analog zum
1. Untergeschoss. Desweiteren soll im Foyer ein Schülercafe
eingerichtet werden. Der Anbau umfasst die Räume Fachraum-Textil mit
Vorbereitungsraum und Hauswirtschaftsraum.

Im DG des Bestandsgebäudes bleibt der Verwaltungsbereich erhalten,
jedoch müssen Umbaumaßnahmen aufgrund von Funktionsänderungen sowie
technischen Erfordernissen (LÜftungskanäle) umgesetzt werden. Der
Anbau beinhaltet die zwei Fachräume Kunst mit Vorbereitungsraum und
Medienraum.

## Zusätzlicher Text
B_Angaben zum Bauvorhaben

Globale Angaben zum Bauvorhaben

Name und Anschrift des Auftraggebers:
Kommunaler Immobilienservice Potsdam
Friedrich-Ebert-Straße 79/81
14469 Potsdam

Beschreibung des Bauvorhabens :
Erweiterungsneubau und brandschutztechnische Ertüchtigung der
Comeniusschule Potsdam

Angaben zur Örtlichkeit
Anschrift der Baustelle:
Brauhausberg 10
14473 Potsdam

Das Bauvorhaben liegt innerhalb der Trinkwasserschutzzone III.

## Zusätzlicher Text
C _ Allgemeine projektbezogene Vorbemerkungen

Ortsbesichtigung
Der Bieter / AN hat sich vor Abgabe des Angebotes einen Eindruck vom
Grundstück, vom Gebäudebestand, vom Rohbau sowie von der
Verkehrsanbindung zu verschaffen.

Planunterlagen
Der Auftragnehmer ist verpflichtet, sich anhand der beiliegenden
Planunterlagen über Art und Umfang der ausgeschriebenen Leistungen zu
informieren. Erschwernisse, die aus den Planunterlagen erkennbar
waren, berechtigen nicht zu Nachforderungen.

Dem Leistungsverzeichnis liegen PDF Dateien laut Aufstellung
Planliste bei:
Lageplan/Baustelleneinrichtungsplan, Grundrisse, Schnitte, Ansichten,
Details o.ä.
Diese Pläne dienen zur Übersicht über das Bauvorhaben und zur
Kalkulation.

Lagepläne:
4053_01_BM0122_000_05_731_0_LG_BEP_-_02.pdf

Grundrisse:
4053_01_BM0122_000_05_731_0_GR_UG2_T_05.pdf
4053_01_BM0122_000_05_731_0_GR_UG1_T_04.pdf
4053_01_BM0122_000_05_731_0_GR_EG-_T_04.pdf
4053_01_BM0122_000_05_731_0_GR_DG-_T_03.pdf
4053_01_BM0122_000_05_731_0_GR_TG-_U_05.pdf

Schnitte:
4053_01_BM0122_000_05_731_0_SN_AA-_A_03.pdf
4053_01_BM0122_000_05_731_0_SN_BB-_B_03.pdf
4053_01_BM0122_000_05_731_0_SN_CC-_C_03.pdf
4053_01_BM0122_000_05_731_0_SN_DD-_D_01.pdf
4053_01_BM0122_000_05_731_0_SN_EE-_E_05.pdf
4053_01_BM0122_000_05_731_0_SN_FF-_F_03.pdf

Ansichten:
4053_01_BM0122_000_05_731_0_AN_NO-_A_05.pdf
4053_01_BM0122_000_05_731_0_AN_NW-_A_03.pdf
4053_01_BM0122_000_05_731_0_AN_SO-_A_00.pdf
4053_01_BM0122_000_05_731_0_AN_SW-_A_07.pdf

Pläne Bodenbelag:
4053_01_BM0122_000_05_731_0_DP_UG2_B_00.pdf
4053_01_BM0122_000_05_731_0_DP_UG1_B_00.pdf
4053_01_BM0122_000_05_731_0_DP_EG-_B_00.pdf
4053_01_BM0122_000_05_731_0_DP_DG-_B_00.pdf

Fußbodenaufbauten:
4053_01_BM0122_000_05_731_0_DT_FBA_B_00.pdf
4053_01_BM0122_000_05_731_0_DT_FBB_B_00.pdf
Ausführungsunterlagen
Dem AN werden die Ausführungsunterlagen einfach in Papier sowie
einmal digital als pdf übergeben. Änderungen der Pläne werden dem AN
nur digital übergeben. Diese und weitere Papierkopien sind vom AN auf
eigene Rechnung selbst zu fertigen.
Es wird auch die Möglichkeit eingeräumt, auf einen Planserver
zuzugreifen.

Die vom Auftragnehmer verwendeten Ausführungsunterlagen müssen den
Freigabevermerk des Auftraggebers oder des Architekten tragen. Durch
Übergabe neuer Unterlagen ungültig gewordene Unterlagen sind vom
Auftragnehmer entsprechend zu kennzeichnen und aufzubewahren. Nicht
freigegebene Unterlagen dürfen nicht verwendet werden.

Angebotspreise
Sämtliche Angebotspreise beinhalten alle erforderlichen An- und
Abfahrtskosten, sowie den in den Leistungspositionen enthaltene
Grundgebrauchsüberlassung.
Mit den Einheitspreisen sind sämtliche Nebenleistungen nach VOB/C
abgegolten, die zur Fertigstellung der Leistung erforderlich sind.

SiGeKo
Der SiGeKo ist durch den Bauherrn beauftragt. Der vom SiGeKo
erstellte SiGe-Plan gilt für diese Baustelle. Die Hinweise und
Anordnungen erfolgen gegenüber dem Bauherrn sowie der örtlichen
Bauüberwachung.

Grundsätzlich sind sämtliche Bauleistungen entsprechend den geltenden
Sicherheitsbestimmungen und Vorschriften auszuführen.

Baustelleneinrichtung
Der AG stellt folgende Baustelleneinrichtung zur Verfügung:
Sanitäranlage m/w, Flächen für Unterkünfte (nach Absprache mit der
Bauleitung), Bauwasseranschluss und Stromanschluss. Die Kosten für
Wasser und Strom trägt der AG.
Davon unbenommen ist die Baustelleneinrichtung als Nebenleistung des
AN nach VOB/C (DIN 18299, Abs. 4.1).
Lagerflächen
Vor Ausführungsbeginn vereinbaren Auftragnehmer und Auftraggeber Ort
und Größe von Lagerflächen für Material, Gerät, Schutt und Container
auf der Baustelle.

Werbung
Das Anbringen von Werbung ist ausdrücklich untersagt.

Arbeitszeiten & Lärmschutz
Das Baugrundstück befindet sich in einem Wohngebiet (Wohnbaufläche
W2) mit einem integriertem Schulstandort.
In diesem Zusammenhang wird auf die Einhaltung der Bestimmungen des
Landesimmissionsschutzgesetzes (LImschG) Brandenburg hingewiesen.
Grundsätzlich ist eine Wochenarbeitszeit von Montags bis Freitag,
jeweils von 7:00 Uhr bis 17:00 Uhr einzukalkulieren.
Der AN hat die in diesem LV beschriebenen Leistungen in der
vorgeschriebenen Bauzeit zu erbringen.

Vermeidung von Schäden
Lärm- und Emissionswerte sind zu beachten. Erschütterung, Staub,
Geruch und Schmutz sind grundsätzlich zu vermeiden.
Bäume und Tiere unterliegen besonderem Schutz. Die entsprechenden
Zeiten werden zur Bauberatung für die darauf folgende Woche bekannt
gegeben. Lärmintensive Arbeiten sind mit der örtlichen Bauleitung
abzustimmen.

Beschädigungen an angrenzenden Bauteilen und Einbaugegenständen sind
durch geeignete Maßnahmen (Abdeckungen, Verkleidungen etc.), die
Sache des AN sind, auszuschließen. Sollten an angrenzenden Bauteilen
oder Einrichtungen Beschädigungen oder Verschmutzungen auftreten, so
werden diese auf Kosten des AN beseitigt.

Bauablauf und Bauzeiten
Derzeit können Arbeiten i.A. montags bis freitags zwischen 6.00 Uhr
und 19.00 Uhr stattfinden. Der AG kann in Ausnahmefällen Arbeiten an
Sonnabenden (Werktag) anordnen. Eine gesonderte Vergütung von
Lohnzulagen erfolgt dabei nicht.

Baustellenzugang und Sicherheit
Alle Arbeiten, die Teil dieses Leistungsverzeichnisses sind, müssen
von einem fachlich geeigneten und deutsch sprechenden Vorgesetzten/
Bauleiter geleitet werden.
Es herrscht auf der gesamten Baustelle Rauchverbot.

Kooperation und Koordination
Der Auftragnehmer ist verpflichtet auf Anforderung mindestens 1x pro
Woche, an Koordinierungsbesprechungen teilzunehmen. Während der
Arbeiten muss ständig und zwingend eine Deutsch sprechende Fachkraft
als Vorarbeiter zugegen sein.
Zu den auf der Baustelle vorzuhaltenden Ausführungsunterlagen zählt
auch eine Ausfertigung der Leistungsbeschreibung.

## Zusätzlicher Text
D - ALLGEMEINE TECHNISCHE VORBEMERKUNGEN

1. Mitgeltende Normen und Regeln

Dem Leistungsverzeichnis liegt die VOB / B und C zugrunde.

Insbesondere gelten die:

ATV DIN 18 299 - Allgemeine Regelungen für Bauarbeiten jeder Art
ATV DIN 18 356 - Parkettarbeiten

Darüber hinaus gelten die in den jeweiligen ATV aufgeführten Normen,
sämtliche in den DIN's enthaltenen normativen Verweisungen und sämtliche
 Merkblätter der entsprechenden Fachverbände.

Der Auftragnehmer hat insbesondere die im Leistungsverzeichnis
aufgeführten Normen, allgemeinen bauaufsichtlichen Zulassungen und
Prüfzeugnisse, Vorschriften der BG sowie die baupolizeilichen
Bestimmungen verantwortlich zu beachten.

Weiterhin liegen der Bauausführung die Architektenpläne, die
besonderen Vertragsbedingungen des Auftraggebers mit
Sicherheitsbestimmungen und zusätzlichen technischen Vorschriften in
der jeweils aktuellen Fassung zugrunde. Weiterhin sind die
einschlägigen Baustoff- und Herstellungsnormen zu beachten.

Soweit in der Leistungsbeschreibung auf Technische Spezifikationen,
z.B. nationale Normen, mit denen Europäische Normen umgesetzt werden,
europäische technische Zulassungen, gemeinsame technische
Spezifikationen, internationale Normen, Bezug genommen wird, werden
auch ohne den ausdrücklichen Zusatz: "oder gleichwertig", immer
gleichwertige Technische Spezifikationen in Bezug genommen.

2. Allgemeine Hinweise

Zur Vereinfachung wurde im Leistungstext des LVs teilweise auf
selbstverständliche Ausdrücke, wie
"Herstellen, einschl. Materiallieferung und Verschnitt, verlegen, montie
ren, einschl. Befestigungsmaterial, Geräte, Förderungsmittel und Werkzeu
ge vorhalten, Schutzvorkehrungen treffen usw."
verzichtet. Wenn nicht ausdrücklich anders beschrieben (z.B.
"nur liefern" oder "bauseitig gelieferte montieren") umfassen die
Leistungen immer Herstellung, Lieferung und Montage.

Die ausgeschriebenen Leistungen umfassen mit den angebotenen
Einheitspreisen der einzelnen Teilbereiche alle, zur
Leistungserstellung notwendigen Nebenarbeiten  nach VOB/C wie, das
Aufstellen, Vorhalten, der
Betrieb und Abbau aller erf. Maschinen, Geräte, Stoffe und
Hilfsstoffe, Verwahrungen und sonstigen Schutzmaßnahmen. Die
ausgeschriebene Leistung umfasst auch den Transport der Materialien,
Maschinen, Geräte, Stoffe und Hilfsstoffe zum Einsatzort innerhalb
des Gebäudes; sie umfasst weiterhin den Transport des anfallenden
Bauschuttes sowie die sachgerechte Deponierung einschl. aller
anfallenden Gebühren.

2. Gerüste

Gerüste werden bauseits nicht gestellt.

## Zusätzlicher Text
E _ Technische Vorbemerkungen
Parkettarbeiten

1. Angaben zu Stoffen und Bauteilen

Das eingebaute Material muss dem Muster entsprechen; eine Bestätigung
des Musters durch den Auftraggeber ist einzuholen.

2. Allgemeine Hinweise

Für Ebenheits- und Maßtoleranzen gilt DIN 18202. Bei Fußböden mit
reflektierenden Oberflächen und wandbündigen, unterschnittenen
Sockelleisten sind darüber hinaus die Werte der Tabelle 3 Zeile 4 um
mind. 50% zu unterschreiten.

3. Angaben zur Ausführung

Bei Schleif- und Spachtelarbeiten obliegt dem AN die Festlegung über
die Anzahl der Schleifgänge sowie über die Spachtelaufträge. Der AN
legt auch die Korngröße des Schleifmaterials, abgestimmt auf die
vorgesehene Oberflächenbeschichtung fest.

Bei Verwendung von Bandschleifmaschinen ist auch beim Vorschliff
ausschließlich Längsschliff in Richtung der Holzmaßerung zulässig.
Vor feinstauberzeugenden Arbeiten sind alle Räume entsprechend
abzudichten und während der Arbeit Absauggeräte zu verwenden.

Ist keine abweichende Angabe an anderer Stelle getätigt, so sollen
massive  Holzbodenbeläge (Parkett, Dielen etc.) mit geölter
Oberfläche hergestellt werden.

Sockelleisten sollen, soweit nicht nachfolgend abweichend
beschrieben, aus demselben Material mit derselben
Oberflächenbehandlung hergestellt sein wie die Oberfläche der davor
liegenden Bodenflächen.
Ecken sind auf Gehrung zu schneiden. Sofern Sockelleisten rückseitig
nicht vollflächig wandbündig aufliegen, etwa durch Hohlkehlen,
unterseitige Abschrägungen usw., sind alle sichtbaren Stirnflächen
und Anschlüsse (freie Wandenden) mit auf Gehrung geschnittenen Enden
zu verdecken.
Holzwerkstoffleisten sollen mit Stahlstiften, Massivholzleisten mit
Schrauben befestigt werden. Alle Schrauben sind, soweit nicht an
anderer Stelle abweichend beschrieben, Messing-Linsenkopf-
Schlitzschrauben, Schlitze waagerecht eingestellt, zu verwenden.

Anschlüsse und Übergänge zu anderen Belägen sind, soweit nicht an
anderer Stelle abweichend beschrieben, nach Wahl des AG mit Messing-
oder Edelstahlprofilen auszuführen.

Nach Abschluss der Arbeiten hat der Auftragnehmer dem Auftraggeber
eine Liste über die verlegten Beläge, gegliedert nach Verwendungsort,
Produktbezeichnung und Hersteller für spätere Nachbestellungen zu
übergeben.

Der Auftragnehmer hat die verlegten Beläge bis zur Abnahme gegen
Beschädigung und Verschmutzung durch Abdecken mit Folie, Abdeckpapier
oder dergleichen zu schützen.
Die Entfernung der Schutzabdeckung einschl. Entsorgung zu einem
Zeitpunkt nach Aufforderung durch den AG ist Leistung des AN.

Alle Böden sind fertig oberflächenflächenbehandelt und
ersteingepflegt vom AN an den AG zu übergeben, soweit nicht
anderweitig abweichend beschrieben. Weiterhin übergibt der AN eine
Pflegeanleitung an den AG und lässt sich den Empfang der
Pflegeanleitung durch den AG schriftlich bestätigen.

Bei geölten Fußböden ist neben der Pflegeanleitung 1 Liter des zur
Oberflächenbehandlung verwendeten Öls vom AN an den AG zu übergeben.

Die Vorgaben der DGUV- 108-003 zur Rutschhemmung sind auch für
nichtgewerbliche Bereiche mind. einzuhalten. Die
Rutschhemmungsklassen benachbarter Bereiche dürfen sich um nicht mehr
als Rutschhemmungsklasse von einem Bereich zum benachbarten Bereich
unterscheiden.
Soweit keine Rutschhemmungsanforderung im Positionstext beschrieben
ist, gilt R10 als mindestens geschuldete Anforderung.

## Parkettarbeiten
Datum: 08.07.25

*Hinweis*
Fußbodenaufbau UG 2 - Bestandsgebäude
Speisesaal (Mensa)

25 mm  Holzparkett + Kleber

bauseits vorhanden:
70 mm  Zementestrich CT-C35-F5
  Trennschicht
120 mm XPS-Dämmung WLG 035
  Dichtung - bituminöse Bahnendeckung
200 mm Bodenplatte B25, unbewehrt
  Trennlage
  Sand-/Kiesschicht, verdichtet

*Hinweis*
Fußbodenaufbau Flur Bestand UG 1 bis 1. OG

15 mm  Holzparkett
  Ausgleichsschicht
35 mm  Trennschicht
20 mm  Holzdielen
  Zwischensparren Schüttung (Schlacke)
240 mm Holzbalkendecke

*Hinweis*
Übergang Anbau - Bestand

Bodenaufbau am Übergang im 1. UG 1, EG, DG

15 mm  Parkettbelag (Platte/Diele)
50/120 mm Lagerholz - 2 Stück
  Abdichtungsbahn

über bauseits vorhandener
360 mm Mauerwerksaußenwand

Bodenaufbau (Neubau Anbau)
2,5 mm  Linoleum + Kleber
2,5 mm  Ausgleichsspachtel
65 mm  Zementestrich CT-C35-F5
  PE Folie
30 mm  Trittschalldämmung
  1lagig EPS 040 DES sg
100 mm  Ausgleichsdämmung
  1lagig EPS 040 DEO dh
250 mm Betondecke, bewehrt

Prinzipieller Bodenaufbau Flur (Bestandsgebäude)
15 mm  Holzparkett
  Ausgleichsschicht
35 mm  Trennschicht
20 mm  Holzdielen
  Zwischensparren Schüttung (Schlacke)
240 mm Holzbalkendecke

### Bereich 1 Untergrundvorbereitung (Parkett Speisesa

**1.1 Prüfung Feuchtigkeit, CM-Methode**
Prüfung des Feuchtigkeitsgehaltes des Estrichs mit der
CM-Methode, inkl. genauem protokollieren der
Messtellen und Messergebnissen.
Ausführung nach Angabe der Bauleitung.
Die Messergebnisse sind der Bauleitung vorzulegen

Untergrund: Zementestrich
Fußbodenheizung: Nein
Menge: 1,000 St

**1.2 Zementboden prüfen, reinigen, anschleifen**
Zementestrich, unbeheizt, neu eingebaut
nach DIN EN 13813, eben nach DIN 18202, gemäß weiteren
mitgeltenden Normen und Merkblättern prüfen.

Reinigen des Untergrundes von grober Verschmutzung
nach besonderer Anordnung des AG,
Farbreste, Mörtelreste etc. anderer Unternehmer.

Haftungsmindernde Bestandteile und Schichten an der
Oberfläche des Zementestrichs durch geeignetes
Untergrundvorbereitungsverfahren (Schleifen, Fräsen,
Kugelstrahlen usw.) entfernen; inkl. aller
Nebenarbeiten
(Schutzmaßnahmen, staubdichte Abklebungen, Absaugen
mit leistungsfähigem Industriestaubsauger und
ordnungsgemäße Schuttbeseitigung.)

Bauteillage: UG 2 - B-2.13 Speisesaal
Menge: 60,000 m2

**1.3 Scheinfuge/Riss kraftschlüssig schließen**
Spannungsrisse, Schwind- und Scheinfugen im
Untergrund mit Reaktionsharz kraftschlüssig schließen
und anschließend mit Quarzsand (Körnung 0,3 - 0,8 mm)
abstreuen und nach dem Erhärten losen Sand absaugen
und entsorgen.
Menge: 2,000 m

**1.4 Klebervoranstrich, Grundierung**
Untergrund prüfen, reinigen,
Voranstrich des Untergrundes mit einem
lösemittelfreien, emissionsarmen Dispersionsvoranstrich
zur Aufnahme des neuen Parkettbelags.

Bauteillage: UG 2 - B-2.13 Speisesaal
Menge: 60,000 m2

**1.5 Untergrund spachteln bis 3 mm**
Ganzflächige Spachtelung des vorgenannten, grundierten
Untergrundes mit selbstverlaufender,
kunststoffvergüteter, hochfester und schnell
belegreifer zementärer Ausgleichsmasse.
Zur Erzielung eines optimalen Oberflächenergebnisses
sind Zahnrakel und Stachelwalze einzusetzen.

Mindestschichtdicke: 2 mm.
Erforderliche Schichtdicke im Mittel 3 mm (max. 20 mm)

Anforderung an die Spachtelmasse:
- GEV EMICODE EC1 Plus
- "Blauer Engel" nach DE-UZ 113
- Ultraglatte Oberfläche
- Staubarm
- Festigkeitsklasse nach DIN 13813: C40 F10
- Hoch belastbar
- Pumpfähig
- für den Einbau unter Parkett geeignet

Untergrund: Zementestrich CT-C35-F5
Menge: 60,000 m2

**1.6 Randstreifen abschneiden**
Überstehenden Randdämmstreifen am bauseitigen
Estrich bodengleich abschneiden und entsorgen, inkl.
Deponiegebühr
Menge: 40,000 m

### Bereich 2 Parkettarbeiten (Speisesaal UG 2)

**2.1 Korkstreifen, Bewegungsfuge, Parkett**
Korkstreifen, gepresst, in Bewegungsfuge des
Parkettbelages einlegen, oberflächengleich
Dicke : 10 mm
Menge: 40,000 m

**2.2 Stabparkett Eiche Natur vollflächig verklebt, liefern, verlegen und sc hleifen, d=25 mm**
Stabparkett Eiche Natur nach DIN EN 13226,
vollflächig verklebt, liefern, verlegen und schleifen

Untergrund : Zementestrich neu auf Trennschicht
(Untergrund ohne Fußbodenheizung)
Oberfläche : roh
Parkettdicke : 25 mm
Verlegemuster: unregelmäßiger Verband
Holzart : Eiche Natur, hell, QCXR
Sortierung : Natur
Dim.: ca. 25 x 70 x 500 mm (wie Bestand)
Oberfläche: nach dem Verlegen als Vorbehandlung für
die Oberflächenbeschichtung schleifen,
materialabhängige Abstufung der Schleifkörnung bis
Körnung 180. Nach dem Schleifen Oberfläche mit Besen
und Staubsauger restlos entstauben.

Kleber: mit Parkettklebstoff unter Beachtung TRGS 610

Eigenschaften Klebestoff:
- Hartelastische Klebstoffriefe
- Lösemittel-, wasser- und isocyanatfrei
- GISCODE RS10 / Lösemittelfrei
- EMICODE EC1 PLUS / Sehr emissionsarm
- Allgemeine bauaufsichtliche Zulassung

Kleben des Parkettbodens auf den vorbereiteten
Untergrund nach Angaben des Herstellers.

Das Anarbeiten an Mauervorsprünge und Mauerstützen
(Ausführung von Innen- und Außenecken) ist
einzukalkulieren.

Dem Bauherrn sind nach Verlegung des Parkettboden
Parkettstäbe (ca. 0,25 m2) als Reserve zu übergeben.

Bauteillage:  UG 2 - R-2.13 Speisesaal

Angeb. Fabrikat Parkett : '
.............................. '
(vom Bieter einzutragen)

Angeb. Fabrikat Parkettkleber : '
.............................. '
(vom Bieter einzutragen)
Menge: 60,000 m2

**2.3 Mehraufwand, Anarbeiten an Bestandsparkettboden**
Mehraufwand für die Anarbeitung und Anpassarbeiten des
neu zu verlegenden Parkettbodens an den
Bestandsparkettboden:
- Höhengleichheit
- Passgenauigkeit der Parkettstäbe
- ggfl. Ausarbeitung an den Parkettstäben bis 5 mm
- ggfl. Hinterfütterung bis 10 mm

Es sind alle Materialien und Nebenleistungen
einzukalkulieren.
Menge: 10,000 m

**2.4 Oberflächenbehandlung, Parkett, Beschichtung - Ölen**
Oberflächenbehandlung von Parkettboden unter Beachtung
der TRGS 617 mit
Naturharzhartöl, einmal satt auftragen, Überstand
abnehmen; nach 24 Stunden Trockenzeit überschleifen.
Als Abschluss Naturharzhartöl dünn auftragen und
rückstandsfrei auspolieren.

Die Holzporen müssen mit Öl gesättigt sein.

Rutschhemmung: R10

Angeb. Fabrikat : '
.............................. '
Menge: 60,000 m2

**2.5 Aussparungen herstellen**
Aussparung in Parkettboden anlegen, als Zulage.
Größe : bis 0,1 m² Einzelgröße
Menge: 1,000 St

**2.6 Holz-Sockelleiste, 60x16 mm, rund, Eiche geölt**
Massivsockelleiste (liegend) in Form und Größe dem
Bestand angepasst, liefern und fachgerecht geschraubt
montieren; einschl. Befestigungsmaterial,
unten angeschrägt, Stöße und Stirnseiten schräg
abgeschnitten und Schnittkanten sauber geschliffen,
einschl. aller Eckausbildungen an Innen- und
Außenecken durch passgenaues Gehrungsschneiden mit
feinzahniger Säge.
Befestigungsabstand : max. 60 cm
Holzart : aus Vollholz (Eiche, ohne Furnier)
Oberfläche : in Farbe und Maserung dem
Parkett/Bestandsparkett angepasst, werkseitig geölt
Form : oben gerundet
Höhe : 60 mm
Breite : 16 mm

Im Bereich der Sockelverlegung im Speisesaal ist ein
erhöhter Aufwand für die Ausbildung von Innen- und
Außenecken auf Grund von Nischen, Stützen und
Mauerwerkvorsprüngen einzukalkulieren.

Bauteillage: Bauteillage: UG 2 - B-2.13 Speisesaal
Menge: 40,000 m

**2.7 Übergangsprofil/Abdeckschiene, Edelstahl**
Übergangsprofil aus Edelstahl einschl. Abdeckschiene
an Übergängen verschiedener Bodenbeläge liefern und
montieren, einschl. Befestigungsmittel
Material: Edelstahl
Oberfläche : matt, leicht gerundet
Breite : 40 mm
Länge: > 1,50 bis 3,0 m
Befestigung : geschraubt

Bauteillage:

Angeb. Fabrikat : '
.............................. '
Menge: 8,000 m

**2.8 Verfugung elastisch Silikon**
Elastische Verfugung mit 1-Komponenten Dichtstoff auf
Silikonbasis, Fuge glatt gestrichen, inkl. notwendiger
Flankenvorbehandlung an den Anschlussfugen und
Hinterlegen der Fugenholräume mit geeignetem
Hinterstopfmaterial.
Menge: 5,000 m

**2.9 Erstpflege, Parkettbelag**
Durchführung der Erstpflege der Parkettbeläge
frühestens 8-14 Tage nach erfolgter
Parkettversiegelung durch Auftragen eines geeigneten
Pflegemittels für werkseitig versiegelte Fußboden nach
Werksvorschrift inkl. vorheriger Unterhaltsreinigung.
Menge: 60,000 m2

**2.10 Schutzabdeckung Boden, PE-Folie**
Abdeckung des oberflächenfertigen Parkettfußbodens mit
Pappe, begehbar; Stöße lose überlappt und geklebt,
Ränder abgeklebt, inkl. rückstandsloser Beseitigung
der Abdeckmaterialien in Absprache mit der Bauleitung.
Vor der Abdeckung ist der Belag mittels Staubsauger
von allen Fremdpartikeln zu reinigen.

Das Abkleben darf nur mit Klebeband erfolgen, welches
sich mit den Oberflächen verträgt.
Menge: 60,000 m2

### Bereich 3 Sanierung Bestandsparkett

**3.1 Demontage / Aufarbeitung / Wiedereinbau Sockelleisten**
Holzsockelleiste (flach liegend) ausbauen, reinigen
und aufarbeiten und nach der Aufarbeitung des
Parkettbodens Sockelleisten wieder montieren.

Sockelleisten aus Holz zur Wiederverwendung
aufarbeiten wie folgt:

- Sockelleisten von alten Kleberesten und
Farbrückständen reinigen, Staub entfernen,
- kleine Kratzer und Dellen mit Holzspachtelmasse (in
Farbe der Leiste) ausfüllen
- größer Schäden mit Holzpaste füllen
- Holzleiste anschließend Schleifen zur Entfernung
aller alter Lack- oder Ölschichten, bei Erfordernis
Durchführung eines zweiten Schleifganges

- Oberflächenbeschichtung:
Ausführung der Oberfläche der Holzleiste wie
Parkettboden - ölen und polieren

Wiedereinbau der aufgearbeiteten Sockelleisten nach
Vorbild (verschraubt/versenkt, genagelt, geklebt),
einschl. erforderlicher Befestigungsmitteln
Beim Einbau ist auf eine saubere Eckausbildung zu
achten.

Leiste liegend, b/h ca. 10x2 cm

Bauteillage: UG 2 bis DG
Menge: 600,000 m

**3.2 Vorbehandlung Parkettboden, Reinigen und Schleifen**
Boden gründlich kehren und reinigen von groben
Verschmutzungen durch Bauschutt, Mörtel- und
Farbreste, einschl. Entfernung von Schrauben und
Nägeln und anschließend Parkettboden, als
Vorbehandlung für die Oberflächenbeschichtung
schleifen (ca. 2 Schleifgänge), materialabhängige
Abstufung der Schleifkörnung 120 bis Körnung 180.
Nach dem Schleifen Oberfläche mit Besen und
Staubsauger restlos entstauben.

Entsorgung von Schleifgut nach AVV-Schlüssel, einschl.
Entsorgungsgebühren

Bauteillage: Parkettböden im Bestand  UG 2 bis DG
Menge: 865,000 m2

**3.3 Zusatzschliff/Grobschliff**
Zusatzschliff in Teilbereichen (Grobschliff) bei
groben Verunreinigungen und/oder tiefen
Kratzern/Eindrücken

Ausführung nur auf gesonderte Aufforderung und
Absprache mit der Bauleitung!
Menge: 100,000 m2

**3.4 Fehlstellen im Parkettboden ausbessern, Kleinstflächen bis 0,15 m2**
Fehl- und Schadstellen im Bestandsparkettboden
ausbessern:
- Tiefere Kratzer, Risse oder Löcher mit Holzkitt
(im Farbton des Bestandsbelages) füllen
- defekte einzelne Holzteile ausbauen und mit Material
gleicher Art, Größen und Dicke ersetzen

Größe Fehlstelle: <= 0,10 m2

Verlegeart: unregelmäßiger Verband/Leiterverband
Menge: 10,000 St

**3.5 Oberflächenbehandlung, Parkett, Hartöl**
Oberflächenbehandlung von Parkettboden unter Beachtung
der TRGS 617 mit
Naturharzhartöl, einmal satt auftragen, Überstand
abnehmen; nach 24 Stunden Trockenzeit überschleifen.
Als Abschluss Naturharzhartöl farblos dünn auftragen
und rückstandsfrei auspolieren.

Die Holzporen müssen mit Öl gesättigt sein.

Rutschhemmung: R9/10

Angeb. Fabrikat : '
.............................. '
(vom Bieter einzutragen)
Menge: 865,000 m2

**3.6 Ersatz Sockelleiste**
Sockelleisten aus Massivholz, die nicht aufgearbeitet
werden können nach Vorbild ersetzen, endbeschichtet
(geölt), einschl. Befestigungsmitteln

alte Sockelleiste fachgerecht entsorgen einschl.
Entsorgungsgebühr

Leiste liegend, b/h ca. 10x2 cm
Menge: 5,000 m

**3.7 Erstpflege, Parkettbelag (R9)**
Erstpflege Parkettbelag, Pflegemittel abgestimmt auf
die Oberflächenbeschichtung,
Oberflächeneigenschaft R9/10784
Menge: 865,000 m2

### Bereich 4 Übergang Flur Bestandsgebäude zu Neubau

*Hinweis*
Hinweis Bodenaufbau Laibungsbereich Übergang Neubau Anb
au zu Bestandsgebäude UG 1 bis 1.OG

15 mm  Parkettbelag, Sockelleiste
50/120 mm Lagerholz
  Abdichtungsbahn
360 mm Mauerwerksaußenwand

**4.1 Parkett, Übergang herstellen**
Herstellung Bodenaufbau im Übergang Laibungsbereich
zwischen Treppenhaus 1/Flur Bestandsgebäude und Neubau
Anbau mit Parkettbelag einschl. Unterkonstruktion,
Ausführung als Kleinfläche im Bereich der Laibung
Außenwand Bestandsgebäude, einschl. Anarbeitung an den
Parkettbelag im Flur des Bestandsgebäudes und dem
Linoleumbelag im Neubau Anbau.
Die Ausführung erfolgt höhengleich zu den fertigen
Fußbodenaufbauten beider Bauteile.

OKFF Bestand/Anbau = OKFF Parkettbelag im
Laibungsbereich

Breite Laibung: 1,13 m / 1,35 m
Tiefe Laibung: bis ca. 0,40 m
Fläche: bis ca. 0,60 m2

- Herstellung einer ebenen Auflagerfläche für die
Holzunterkonstruktion - Glattstrich/Ausgleichsschicht
im Laibungsbereich Außenmauerwerkswand einschl.
Vorbehandlung Untergrund
Fläche je Übergang bis ca. 0,60 m2

- Lieferung und Einbau einer Abdichtungsbahn auf dem
Außenmauerwerk unter Lagerholz,
Fläche bis ca. 0,60 m2

- Lieferung und Montage Unterkonstruktion:
Lagerholz aus Nadelholz (Fichte / Kiefer / Tanne),
Querschnitt 50/120 mm, Sortierklasse S 10,
Holzfeuchte < 20%, auf dem Mauerwerk der Außenwand mit
geeigneten Befestigungsmittel montiert, inkl.
zwischengelegtem Trittschalldämmstreifen (Breite: ca.
10 cm, Dicke ca. 10 mm) aus Mineralfaser
2 Stück Lagerholz je Übergang (Länge bis 1,35 m in
Abhängigkeit der Laibungsbreite)

- Parkettbelag, Ausführung mit Mehrschichtparkett
(Platte oder Diele - Muster nach Vorbild
Bestandsparkett im Flur), Dicke Parkett ca. 15 mm,
oberflächenfertig geölt, auf Lagerhölzern verlegt,
einschl. höhengleicher Anarbeitung an Bodenbelag
Bestandsgebäude, einschl. Bewegungsfuge, einschl.
erforderlicher Zuschnitte, einschl. Anpassarbeiten
Länge: ca. 1,13 bis 1,35 m
Breite: ca. 0,40 m
Fläche: bis ca. 0,60 m2

- Sockelleiste im Laibungsbereich (ca. 10x2cm, rund),
Ausführung liegend, Dimensionierung wie im
Bestandsflur, einschließlich Zuschnitte, Gehrungen,
Eckausbildung, Befestigungsmitteln

- Übergangsprofil/Übergangsschiene Edelstahl,
Oberfläche matt, leicht gerundet einschl.
Befestigungsmittel
(Übergang Flur Bestandsgebäude/Parkettbelag im
Laibungsbereich)
Länge: 1,13 bis 1,35 m

Die Gebäudetrennfuge zwischen beiden Gebäudeteilen
wird anschließend mit einem Dehnfugenprofil überbrückt
(Ausführung über Gewerk Bodenbelagsarbeiten).

Bauteillage:
Übergang UG 1 (1,35 m + 1,135 m)
Übergang EG Treppenhaus 1 (1,35 m)
Übergang 1.OG/DG Treppenhaus (1,35 m+1,135 m)

Ausführung entsprechend Detail Bodenaufbauten
Menge: 5,000 St

### Bereich 5 Sonstiges

*Hinweis*
Stundenlohnarbeiten dürfen nur nach besonderer Beauftra
gung durch den Auftraggeber oder durch den im Auftrag d
es Auftraggebers tätigen Bauleiters ausgeführt werden.

Über die geleisteten Arbeitsstunden sind werktäglich St
undenlohnzettel einzureichen.

**5.1 Stundenlohnarbeiten Vorarbeiter**
*** Bedarfsposition ohne GB
Arbeiten, welche nicht in den Positionen erfasst sind
und gegen Nachweis zur Ausführung kommen:
Vorarbeiter
Menge: 1,000 h

**5.2 Stundenlohnarbeiten Fachwerker**
*** Bedarfsposition ohne GB
Arbeiten, welche nicht in den Positionen erfasst sind
und gegen Nachweis zur Ausführung kommen:
Fachwerker
Menge: 1,000 h

**5.3 Stundenlohnarbeiten Helfer**
*** Bedarfsposition ohne GB
Arbeiten, welche nicht in den Positionen erfasst sind
und gegen Nachweis zur Ausführung kommen:
Helfer
Menge: 1,000 h
